# AC RWTH Verlegung Infra Techn. Dezernate
Angebotsaufforderung (GAEB DA XML 3.3, DA83)
Projekt: AC RWTH
Währung: EUR
Auftraggeber: Bau- und Liegenschaftsbetrieb NRW, NL Aachen, Mies-van-der-Rohe-Straße 10, 52074 Telefon 0241-43510-0, Fax 0241-43510-198, E-Mail 0241-ac.poststelle@blb.nrw.de
Erstellt mit: FUTURA, FUTURA Version 9.1.03.77, 10.11.2025

## Zusätzlicher Text
Maßnahme

Der Bau-und Liegenschaftsbetrieb NRW, Niederlassung Aachen, plant derzeit die Verlegung von Infrastrukturleitungen auf der RWTH-Liegenschaft, Technische Dezernate, Süsterfeldstraße 65 in Aachen. In diesem Zusammenhang ist eine Leitungsverlegung im offenen Graben vorgesehen.

Dabei werden ca. 150 m Leitungsgraben in einem Untergrund hergestellt, für den nach derzeitigem Stand eine baubegleitende Kampfmittelräumung vorzusehen ist.
Details der Baumaßnahme sind den beiliegenden Plänen zu entnehmen.

Für die Gesamtmaßnahme sind 6 Monate angesetzt.

Durch die Querung der Zufahrt bzw. des Parkplatzes auf der Liegenschaft muss die Maßnahme in meheren Abschnitten ausgeführt werde. Daher sind auch die Aushubarbeiten, für die eine aushubbegleitende Kampfmittelräumung erforderlich wird, nicht durchgängig erforderlich.

Grundlagen

Grundlage der Beauftragung bilden:

- Ordnungsbehördliche Verordnung des Landes Nordrhein-Westfalen zur Verhütung von Schäden durch Kampfmittel (Kampfmittelverordnung des Landes Nordrhein-Westfalen - KampfmittelVO NRW)
- Der Leitfaden des Kampfmittelbeseitigungsdienstes in Nordrhein-Westfalen für die Durchführung von Bohrlochdetektionen und  Baubegleitender Kampfmittelräumung gemäß der Kampfmittelverordnung vom 16. März 2022
- Vergabe- und Vertragsordnung für Bauleistungen VOB

AGB des Bieters werden nicht Bestandteil der Beauftragung.

Luftbildauswertung

Für den Bereich der Maßnahme liegen Lufbildauswertungen vor.
Eine Flächenüberprüfung (ergebnisorientierte Detektion) ist zum aktuellen Zeitpunkt nicht möglich.

Die neuen Leitungen liegen überwiegend nicht in Leitungstrassen bereits früher verlegter Leitungen.

Bei der Stadt Aachen wurde vor diesem Hintergund die Freigabe einer baubegleitenden Kampfmittelräumung beantragt.

Bauablauf und Einsatzplanung

Wie oben bereits erwähnt, muss die Maßnahme in mehreren Bau- und Aushubabschnitten durchgeführt werden. Die Einsatzzeiten der baubegleitenden Kampfmittelräumung sind daher auf die Zeiten mit Aushubarbeiten abzustimmen und auch in mehreren Abschnitten erforderlich. Die Tiefbaufirma muss die vorgesehenen Bauabschnitte und -maßnahmen mit einem Vorlauf von mindestens 5 Tagen voranmelden, damit eine Einsatzplanung möglich ist. Der Auftraggeber und seine örtliche Bauüberwachung werden darauf hinwirken, die erforderlichen Informationen schnellstmöglich bereitzustellen.

Für zusammenhängende Tage ohne begleitungsbedürftige Arbeiten (insbes. reine Leitungsverlegearbeiten), die seitens der ausführenden Firma entsprechend angemeldet wurden, erfolgt kein Einsatz und keine Vergütung.

Werden begleitungsbedürftige Arbeiten vor Ende des geplanten Einsatzes beendet, wird wie folgt abgerechnet:

Ein angebrochener Tag wird vollständig vergütet, jedoch ohne Überstunden. Wird ein Einsatz einen oder mehrere Tage vor geplantem Ende aus Gründen, die der AN nicht zu vertreten hat, beendet, so wird zusätzlich zu den tatsächlich erbrachten Tagen ein weiterer Tag vergütet, wenn der AN nachweist, dass eine Neudisposition des Personals nicht möglich war.

Unterlagen

- Lageplan und Schnitt der geplanten Baumaßnahme
- Stellungnahme der Stadt Aachen zur Kampfmittelbelastung

## baubegleitende Kampfmittelräumung

### Titel 01 Räumkonzept

#### Untertitel 01.01 Räumkonzept

**01.01.0010 Räumkonzept Baubegleitende Kampfmittelräumung**
Erstellung eines Räumkonzeptes zur baubegleitenden Kampfmittelräumung durch geeignetes Fachpersonal gemäß Leitfaden des Kampfmittelbeseitigungsdienstes in Nordrhein-Westfalen für die Durchführung von Bohrlochdetektionen und Baubegleitender Kampfmittelräumung, Abschnitt 3.1

Die Übergabe erfolgt in einer zusammengefassten pdf-Datei per E-Mail mit allen erforderlichen Unterlagen/Anlagen (Textteil, Pläne)  an den Bauherrn.
Menge: 1,000 psch
Kostengruppe DIN 276 2018-12: 500000000

### Titel 02 Räumarbeiten

#### Untertitel 02.01 Anmeldung der Arbeiten

**02.01.0010 Anmeldung der Räumarbeiten**
Anmeldung der Räumarbeiten bei den zuständigen Dienststellen und Behörden
Menge: 1,000 psch
Kostengruppe DIN 276 2018-12: 500000000

#### Untertitel 02.02 Räumarbeiten

**02.02.0010 An- und Abfahrt Fachpersonal**
An-und Abfahrt des für die Maßnahmen erforderlichen Fachpersonals, An- und Abtransport erforderlicher Gerätschaften und Betriebsmittel

Die Abrechnung erfolgt nach tatsächlichen Einsatztagen.
Menge: 25,000 St
Kostengruppe DIN 276 2018-12: 500000000

**02.02.0020 Sach- und Fachkundiger nach §20 SprengG - Tagessatz**
Tagessatz für den Einsatz eines sach- und fachkundigen Verantwortlichen (Befähigung nach §20 SprengG) gemäß Leitfaden des Kampfmittelbeseitigungsdienstes in Nordrhein-Westfalen für die Durchführung von Bohrlochdetektionen und Baubegleitender Kampfmittelräumung, Abschnitt 1.2 .

Inkl. Einsatz der für die Arbeiten erforderlichen Sondentechnik, Vermessungstechnik und Kleingeräte.

Tagessatz bis zu 8 h Einsatzzeit vor Ort. Die Einsatzzeiten, insbesondere der Arbeitsbeginn, sind an die Arbeitszeiten der Baustelle anzupassen und mit der Bauleitung der Baufirma und der vom AG beauftragten örtlichen Bauüberwachung abzustimmen.

Stillstands und Wartezeiten, die nicht vom AN zu vertreten sind, werden wie Einsatzzeit gerechnet.

Überstunden über die vorgenannten 8 h hinaus werden gesondert vergütet.

WICHTIGER HINWEIS:
Die Einsätze werden entsprechend der Bauabschnitte an mehreren nicht zusammenhängenden Terminen erfolgen (s. Vorbemerkungen).
Menge: 25,000 St
Kostengruppe DIN 276 2018-12: 500000000

**02.02.0030 Sach- und Fachkundiger nach §20 SprengG - Überstunden**
Leistung wie Position zuvor, jedoch Stundensatz für Überstunden über den Basissatz von 8 h hinaus.

Überstunden dürfen nur in Abrechnung gebracht werden, wenn diese zwingend erforderlich sind. Sie sind umgehend und möglichst vorab, ggf. telefonisch, dem AG anzuzeigen.

Stillstands und Wartezeiten, die nicht vom AN zu vertreten sind, werden wie Einsatzzeit gerechnet.
Menge: 10,000 h
Kostengruppe DIN 276 2018-12: 500000000

#### Untertitel 02.03 Dokumentation

**02.03.0010 Dokumentation**
Dokumentation der durchgeführten Arbeiten, Inhalt der Dokumentation entsprechend Leitfaden des Kampfmittelbeseitigungsdienstes in Nordrhein-Westfalen für die Durchführung von Bohrlochdetektionen und Baubegleitender Kampfmittelräumung, Abschnitt 3.4

Die Übergabe erfolgt in einer zusammengefassten pdf-Datei per E-Mail mit allen erforderlichen Unterlagen/Anlagen (Textteil, Pläne, ggf. Koordinatenlisten)  an den Bauherrn sowie an zu beteiligende Stellen/Behörden. Auf Anforderung sind Teile der Unterlagen ggf. als Einzeldateien bereitzustellen.
Menge: 1,000 psch
Kostengruppe DIN 276 2018-12: 500000000
